# Control centralitzat

- Propietat de l'arxiu: CYPE INGENIEROS, S.A.
- Format: FIEBDC-3/2002
- Divisa: EUR
- Costos indirectes: 3.00 %
- IVA: 21.00 %

## I Instal·lacions

### IB Sistemes de climatització

#### IBG Sistema VRF (LG)

**IBG200** U Control centralitzat.
Control centralitzat d'instal·lacions de climatització, amb pantalla tàctil de 5", model AC EZ Touch PACEZA000 "LG", dimensions 137x121x25 mm, per a un màxim de 64 unitats interiors, amb funcions de control individual, per grup i global de l'arrencada i aturada, monitoratge del consum d'energia, lectura d'avisos i errors, limitació de l'ús dels comandaments de control remot individuals, temperatura de consigna, velocitat del ventilador i programació diària, setmanal, mensual i anual.
Criteri de valoració econòmica: El preu no inclou la canalització ni el cablejat elèctric d'alimentació.
Inclou: Replanteig. Col·locació i fixació. Col·locació i fixació dels accessoris. Connexionat.
Criteri d'amidament de projecte: Nombre d'unitats previstes, segons documentació gràfica de Projecte.
Criteri de mesura d'obra: Es mesurarà el nombre d'unitats realment executades segons especificacions de Projecte.

| Codi | Ut | Descripció | Rendiment | Preu | Import |
|---|---|---|---|---|---|
| mt42lgc047a | U | Control centralitzat d'instal·lacions de climatització, amb pantalla tàctil de 5", model AC EZ Touch PACEZA000 "LG", dimensions 137x121x25 mm, per a un màxim de 64 unitats interiors, amb funcions de control individual, per grup i global de l'arrencada i aturada, monitoratge del consum d'energia, lectura d'avisos i errors, limitació de l'ús dels comandaments de control remot individuals, temperatura de consigna, velocitat del ventilador i programació diària, setmanal, mensual i anual. (material) | 1.000 | 2193.00 | 2193.00 |
| mo005 | h | Oficial 1ª instal·lador de climatització. (mà d'obra) | 1.287 | 31.79 | 40.91 |
| mo104 | h | Ajudant instal·lador de climatització. (mà d'obra) | 1.287 | 27.36 | 35.21 |
| % | % | Costos directes complementaris | 2 % | 2269.12 | 45.38 |
|  |  | Costos directes |  |  | 2314.50 |
